# Comprobador de puesta a tierra 1625-2 GEO

- Propiedad del archivo: CONSTRUNARIO
- Formato: FIEBDC-3/2012
- Programa: Construnario Versión 3.30
- Fecha de los precios: 06/10/2015
- Divisa: EUR

**1625-2** u Comprobador de puesta a tierra 1625-2 GEO
Incluye: - Comprobador de puesta a tierra GEO. - Manual de usuario. - Baterías. - Guía de referencia rápida. - Cable USB.
