# Comprobador de resistencia de tierra 1621

- Propiedad del archivo: CONSTRUNARIO
- Formato: FIEBDC-3/2012
- Programa: Construnario Versión 3.30
- Fecha de los precios: 06/10/2015
- Divisa: EUR

**Fluke 1621** u Comprobador de resistencia de tierra 1621
- Método de caída de potencial de 3 hilos para la realización de mediciones básicas. - Medidas de la resistencia de tierra a 2 hilos para mayor versatilidad. - Fácil captura de valores con sólo pulsar un botón. - Medidas de precisión garantizada gracias a la detección automática de ruido - eléctrico. - La función de aviso ante tensiones peligrosas ofrece una seguridad añadida para el usuario. - Amplia pantalla con retroiluminación que permite leer y registrar fácilmente los datos. - Diseño robusto y funda resistente para los entornos de trabajo más adversos. - Su manejable tamaño permite un fácil transporte. - Gracias a la posibilidad de ajustar los límites de trabajo, el equipo le avisa de las medidas que se encuentran fuera de dichos límites. - 600 V Cat II.
