# Pinza de medida de resistencia de tierra 1630

- Propiedad del archivo: CONSTRUNARIO
- Formato: FIEBDC-3/2012
- Programa: Construnario Versión 3.30
- Fecha de los precios: 06/10/2015
- Divisa: EUR

**Fluke 1630** Pinza de medida de resistencia de tierra 1630
- Una amplia gama de resistencias de lazo de tierra, desde 0,025 O hasta 1500 O, para dar respuesta a todas sus necesidades. - Amplia apertura de la mordaza de 35 mm para medir conductores de tierra y/o barras colectoras equipotenciales. - Medida de la corriente de fuga de tierra, desde 0,2 mA hasta 1.000 mA, sin necesidad de desconectar, por lo que es ideal para detectar problemas en los sistemas. - Amplia gama de medidas de CA desde 0,2 A hasta 30 A que permite utilizar un único instrumento para múltiples aplicaciones. - Límites de valores alto y bajo de alarma definidos por el usuario, para evaluar rápidamente las medidas. - Útil botón de retención de valores en pantalla para capturar lecturas en lugares inaccesibles. - La función de memoria ahorra tiempo, ya que registra automáticamente los registros y guarda los valores de las medidas tomadas. - Autocalibración automática para garantizar siempre medidas precisas y fiables. - Protección contra sobrecargas: 200 A. - Maletín de transporte y lazo de medida de la resistencia incluidos. - = 8 horas de duración de la batería (en funcionamiento continuo).
