# Comprobador de instalaciones multifunción 1652C

- Propiedad del archivo: CONSTRUNARIO
- Formato: FIEBDC-3/2012
- Programa: Construnario Versión 3.30
- Fecha de los precios: 06/10/2015
- Divisa: EUR

**Fluke 1652C** u Comprobador de instalaciones multifunción 1652C
Este instrumento se puede utilizar todos los días (en múltiples ocasiones) y cubre todas las necesidades básicas. Es el comprobador favorito de los electricistas e instaladores de primer nivel.
