# Comprobador de instalaciones multifunción 1653B

- Propiedad del archivo: CONSTRUNARIO
- Formato: FIEBDC-3/2012
- Programa: Construnario Versión 3.30
- Fecha de los precios: 06/10/2015
- Divisa: EUR

**Fluke 1653B** u Comprobador de instalaciones multifunción 1653B
Este instrumento lo tiene. Desde todas las funciones de comprobación que necesita, hasta una memoria integrada para registrar los resultados. Esto hace que sea la solución perfecta para profesionales electricistas que deseen cumplir con las medidas exigidas en el actual reglamento de baja tensión (RBT2002).
