# Termómetros de infrarrojos Fluke 62 MAX

- Propiedad del archivo: CONSTRUNARIO
- Formato: FIEBDC-3/2012
- Programa: Construnario Versión 3.30
- Fecha de los precios: 06/10/2015
- Divisa: EUR

**Fluke 62 MAX** u Termómetros de infrarrojos Fluke 62 MAX
Especialmente diseñados para su trabajo diario los nuevos Fluke 62 MAX y 62 MAX+ tienen todo lo que espera recibir de un experto en instrumentación de medida: un tamaño compacto, una precisión extrema y la mayor facilidad de uso. Pequeños en tamaño, extremadamente precisos y muy fáciles de usar. Clasificación IP54 a prueba de polvo y agua. Preciso y lo suficientemente robusto para soportar una caída de tres metros. Los nuevos 62 MAX y 62 MAX+ los podrá utilizar en todas las aplicaciones, hasta en los ambientes más exigentes. Ventajas clave - A prueba de polvo y agua: clasificación IP54 de resistencia frente a polvo y agua. - Resistente: probado en una caída de 3 metros. - Diseño ergonómico: completamente rediseñado para un mejor agarre en la mano. - Pequeños y ligeros, además cuentan con una pinza que se adapta perfectamente al cinturón y cabe sin problemas en su caja de herramientas
