# Termómetro por infrarrojos y de contacto 566

- Propiedad del archivo: CONSTRUNARIO
- Formato: FIEBDC-3/2012
- Programa: Construnario Versión 3.30
- Fecha de los precios: 06/10/2015
- Divisa: EUR

**Fluke 566** u Termómetro por infrarrojos y de contacto 566
Características y ventajas de los termómetros 568 y 566: - Medidas de -40 °C a 800 °C (-40 °F a 1472 °F) (568) o de -40 °C a 650 °C (-40 °F a 1202 °F) (566). - Acceso sencillo a funciones avanzadas mediante las teclas y la pantalla de matriz de puntos. - Medida de objetos de menor tamaño desde mayor distancia, con una relación distancia al objetivo - diámetro del mismo de 50:1 (568) o 30:1 (566). - Su compatibilidad con cualquier termopar tipo K con miniconector estándar le permitirá proteger sus inversiones en termopares. - Medidas fiables en una gran variedad de superficies gracias a la función de emisividad ajustable y a la tabla incorporada de materiales. - Captura de múltiples puntos de medida (hasta 99 con el 568, y 20 con el 566), para descargarlos y recuperarlos cuando sean necesarios. - Se adapta con facilidad a las condiciones de iluminación gracias a sus dos niveles de retroiluminación. - Las alarmas visuales y acústicas le avisarán inmediatamente de cualquier medida que se encuentre fuera de los límites que haya establecido. - Identificación rápida de problemas con las funciones de valores mínimos, máximos, diferenciales y promedio. - Realice mediciones directas mediante la sonda de contacto tipo termopar K de punta redondeada que se incluye con el termómetro. - Detección fiable de problemas en equipos con una precisión de medición del 1%. - Interfaz versátil disponible en 6 idiomas.
