# Termómetro Fluke 561 HVACPro

- Propiedad del archivo: CONSTRUNARIO
- Formato: FIEBDC-3/2012
- Programa: Construnario Versión 3.30
- Fecha de los precios: 06/10/2015
- Divisa: EUR

**Fluke 561** u Termómetro Fluke 561 HVACPro
- Termómetro por infrarrojos para todo tipo de medidas rápidas, a distancia y sin necesidad de una escalera para llegar al punto de difícil acceso. - Gracias a su capacidad de medida por contacto compatible con todos los termopares tipo K con miniconectores estándar, podrá proteger sus inversiones en termopares. - Sonda para tuberías de sujetador de gancho-y-lazo de tela para detectar puntos anormalmente calientes o fríos u otro tipo de medidas temperatura por contacto o ambiente. - Puntero láser - Rango de temperatura de -40 °C a 550 ° C (de -40 °F a 1022 °F) compatible con la mayoría de las aplicaciones industriales y domésticas. - Fácil ajuste de la emisividad (niveles bajo, medio y alto) para mediciones más precisas de tuberías y otros materiales brillantes. - Ligero (sólo 340 gramos) y portátil. - Muy fácil de usar. - Eficaz: sin necesidad de desconectar el equipo para realizar medidas por infrarrojos. - Los valores de temperatura máximos, mínimos y diferenciales ayudan a identificar de forma rápida los problemas. - Explora de forma rápida y eficaz grandes áreas o pequeños objetos
