# Módulo inalámbrico de temperatura tipo K Fluke CNX t3000

- Propiedad del archivo: CONSTRUNARIO
- Formato: FIEBDC-3/2012
- Programa: Construnario Versión 3.30
- Fecha de los precios: 06/10/2015
- Divisa: EUR

**CNX t3000** u Módulo inalámbrico de temperatura tipo K Fluke CNX t3000
El módulo inalámbrico de temperatura tipo K CNX t3000 ofrece: - Mediciones de temperatura de entre -200 a 1.372 ºC - Precisión de ± 0,5% - Registro en memoria de hasta 65.000 lecturas - Pantalla LCD con luz de fondo - IP30 Las herramientas inalámbricas de prueba CNX pueden realizar el seguimiento de hasta 10 módulos de medición de forma simultánea. Estos resultados se envían a un PC para su análisis detallado.
