# Termómetro visual de infrarrojos FLK-VT04

- Propiedad del archivo: CONSTRUNARIO
- Formato: FIEBDC-3/2012
- Programa: Construnario Versión 3.30
- Fecha de los precios: 06/10/2015
- Divisa: EUR

**FLK-VT04** u Termómetro visual de infrarrojos FLK-VT04
- Fusión de imágenes visuales y de mapas de calor de infrarrojos - Identifique la ubicación exacta del problema potencial combinando la imagen visual con el mapa térmico superpuesto con un 0%, 25%, 50%, 75% o 100% de infrarrojos mediante un solo botón. Modo NEAR y FAR - Alinee las lentes térmicas y visuales para identificar adecuadamente la ubicación del problema. - Cuadro de medida central - Vea en pantalla la zona exacta en que se mide la temperatura. - Funciones de alarmas de temperatura y monitoreo automatizado - Identifique problemas intermitentes mediante el monitoreo del equipo a intervalos regulares o reciba alertas cuando una temperatura se sitúe fuera del intervalo previsto. - Marcadores de punto más caliente y más frío - Identifique automáticamente los puntos más calientes y fríos del campo visual. - Guardar en formato .bmp o .is2. - Seleccione el formato .bmp si solo quiere la imagen o utilice el formato .is2 que puede editarse en el software SmartView®. - SmartView® incluido, para creación de informes - Optimice la mezcla de imágenes y la paleta y cree rápidamente informes profesionales. - Tamaño de bolsillo - Cabe fácilmente en su bolsillo o bolsa de herramientas, por lo que lo tendrá siempre a mano cuando lo necesite. - Interfaz intuitiva - Trabaje desde el primer momento. - Funda rígida o flexible - Proteja su termómetro visual de infrarrojos con la funda rígida (VT04) o la funda flexible (VT04A). - Opciones de baterías - Seleccione la alimentación que desea para su termómetro visual de IR: 4 pilas AA (VT04A) o una batería de iones de litio recargable (VT04).
