# Cámara termográfica Fluke Ti90

- Propiedad del archivo: CONSTRUNARIO
- Formato: FIEBDC-3/2012
- Programa: Construnario Versión 3.30
- Fecha de los precios: 06/10/2015
- Divisa: EUR

**FLK-Ti90 9Hz** u Cámara termográfica Fluke Ti90
- La única cámara termográfica inalámbrica industrial de su rango de precio (1) Disfrute de las ventajas de Fluke Connect® gracias a la realización y el uso compartido instantáneo de los resultados de sus inspecciones - Calidad de imagen superior, hasta un 84 % más de resolución espacial que otras cámaras de su rango de precio (1) - Resolución de 80x60 - Tarjeta de memoria SD extraíble de 4 GB - Tarjeta SD inalámbrica Fluke Connect® de 8 GB - Obtenga contexto para las imágenes infrarrojos mediante el modo 100% visible (modo IR-Fusion® AutoBlend™ y Picture-in-Picture disponibles en el software SmartView®) - Cámara digital integrada de 2 megapíxeles - Pantalla LCD de 3,5 pulg. - Sistema de baterías inteligentes. Paquete de baterías inteligentes de ión de litio recargables con indicador LED de cinco segmentos para mostrar el nivel de la carga - Cámara termográfica resistente y ligera, de tipo apuntar y disparar. (1) Clase definida como cámaras termográficas industriales portátiles de la misma gama de precios, basado en PVP de 1 de mayo de 2014.
