# Cámara termográfica para uso industrial y comercial (9 Hz) Ti125

- Propiedad del archivo: CONSTRUNARIO
- Formato: FIEBDC-3/2012
- Programa: Construnario Versión 3.30
- Fecha de los precios: 06/10/2015
- Divisa: EUR

**FLK-Ti125 9 Hz** u Cámara termográfica para uso industrial y comercial (9 Hz) Ti125
- Sistema de enfoque exclusivo IR-OptiFlex™: garantiza un enfoque correcto de las imágenes a partir de una distancia de 1,2 metros (4 pies) para obtener una claridad de la imagen óptima y comodidad en la exploración. Para distancias más cortas, puede cambiar al modo manual con sólo mover un dedo - Tenga sus referencias siempre a mano con el sistema de anotación IR-PhotoNotes™: identifique de forma rápida los puntos de inspección y realice un seguimiento de los mismos mediante la adición de imágenes digitales con información importante, así como imágenes de las áreas circundantes - Detecte los problemas de forma más rápida y sencilla mediante IR-Fusion® con el modo AutoBlend™: identifique los posibles problemas de forma precisa mediante la combinación de imágenes digitales e infrarrojas con AutoBlend. Mezcla las imágenes infrarrojas parcialmente transparentes y las imágenes digitales en una sola y repleta de información - Aplicación Fluke Connect® - Véalo. Guárdelo. Compártalo. Todos los datos, sin retrasos, directamente en campo - Grabación de vídeo en varios modos: vídeo con enfoque automático de luz visible e infrarroja con las capacidades integrales de IR-Fusion - Comunique con facilidad dónde se encuentran los problemas con el compás electrónico (8 puntos cardinales) - Dedique menos tiempo a localizar problemas y más a resolverlos con la cámara termográfica industrial-comercial Ti125 innovadora, resistente y fácil de usar.
