# Cámara de procesamiento térmico de imágenes de uso general (9 Hz) Ti100

- Propiedad del archivo: CONSTRUNARIO
- Formato: FIEBDC-3/2012
- Programa: Construnario Versión 3.30
- Fecha de los precios: 06/10/2015
- Divisa: EUR

**FLK-Ti100 9 Hz** u Cámara de procesamiento térmico de imágenes de uso general (9 Hz) Ti100
- Cámara termográfica resistente, ligera, con enfoque automático y uso de tipo apuntar y disparar. - Puntero láser que le ayuda a localizar dónde existen problemas. - Aumente su productividad y capacidad de comunicación gracias a Fluke Connect®, la solución inalámbrica de medición y prueba más amplia del mundo. - Comparta sus mediciones con la videollamada ShareLive™: obtenga respuestas inmediatas o aprobaciones de trabajos sin abandonar el lugar de inspección. - Dedique menos tiempo a localizar problemas y más a resolverlos con la cámara termográfica de uso general Ti100 innovadora, resistente y fácil de usar.
