# Cámara termográfica industrial (9 Hz) Ti105

- Propiedad del archivo: CONSTRUNARIO
- Formato: FIEBDC-3/2012
- Programa: Construnario Versión 3.30
- Fecha de los precios: 06/10/2015
- Divisa: EUR

**FLK-Ti105 9 Hz** u Cámara termográfica industrial (9 Hz) Ti105
- Experimente el diseño inteligente y ultrafino desarrollado para usted: una cámara robusta, ergonómica, liviana, de fácil uso y con enfoque automático. - Encuentre los problemas más rápido y con mayor facilidad con la tecnología IR Fusion® (modo Imagen en imagen, Totalmente IR, Visión Completa). - Ilumine lugares oscuros tales como gabinetes eléctricos y salas mecánicas con muy poca iluminación con la linterna integrada. - Aplicación Fluke Connect® - Véalo. Guárdelo. Compártalo. Todos los datos, sin retrasos, directamente en campo. - Localice dónde existen problemas con el puntero láser. - Disfrute de una filmación de imágenes continua gracias a una batería reemplazable en el campo. - Invierta menos tiempo en buscar los problemas y más tiempo en resolverlos con la cámara termográfica ultra elegante Ti105 para uso industrial y comercial.
