# Cámara termográfica Fluke Ti300 (60 Hz)

- Propiedad del archivo: CONSTRUNARIO
- Formato: FIEBDC-3/2012
- Programa: Construnario Versión 3.30
- Fecha de los precios: 06/10/2015
- Divisa: EUR

**FLK-Ti300 60 Hz** u Cámara termográfica Fluke Ti300 (60 Hz)
- Optimizada para aplicaciones eléctricas, industriales y de diagnóstico en edificios. - De -20 °C a +650 °C. - Sensor de 240x180. - Detecte y comunique los problemas antes con la tecnología patentada Fluke IRFusion® con modo AutoBlend™. - Comunicación más rápida con transferencia inalámbrica directa a su PC, iPhone® o iPad®. - Con Fluke Connect™, se podrá conectar y colaborar con otros operarios de forma segura, para que todos puedan ver las imágenes que esté capturando sin tener que alejarse del lugar de trabajo. - Grabación de vídeo estándar y radiométrico. - Baterías recargables inteligentes y sustituibles sobre el terreno con pantalla LED para indicar el nivel de carga, lo que proporciona una excelente flexibilidad sobre el terreno.
