# Cámara termográfica Fluke Ti400 60 Hz

- Propiedad del archivo: CONSTRUNARIO
- Formato: FIEBDC-3/2012
- Programa: Construnario Versión 3.30
- Fecha de los precios: 06/10/2015
- Divisa: EUR

**FLK-Ti400 60 Hz** u Cámara termográfica Fluke Ti400 60 Hz
- Optimizada para aplicaciones eléctricas, industriales y de diagnóstico en edificios. - De -20 °C a +1200 °C. - Sensor 320x240. - Detecte y comunique los problemas antes con la tecnología patentada Fluke IRFusion® con modo AutoBlend™. - Comunicación más rápida con transferencia inalámbrica directa a su PC, iPhone® o iPad®. - Con Fluke Connect™, se podrá conectar y colaborar con otros operarios de forma segura, para que todos puedan ver las imágenes que esté capturando sin tener que alejarse del lugar de trabajo. - Interfaz sencilla de uso con una sola mano. - Pantalla táctil resistente y de alta resolución de 640X480 píxeles para navegar con rapidez por los menús.
