# Cámara termográfica TiX520-60Hz

- Propiedad del archivo: CONSTRUNARIO
- Formato: FIEBDC-3/2012
- Programa: Construnario Versión 3.30
- Fecha de los precios: 06/10/2015
- Divisa: EUR

**FLK-TiX520-60Hz** u Cámara termográfica TiX520-60Hz
- La mayor pantalla táctil LCD en una cámara de infrarrojos, con 5,7 pulg. y una excelente capacidad de respuesta. - Lente articulada de 180° para imágenes en entornos complicados. - Máxima calidad de imagen con una resolución espacial líder, todo en una cámara de infrarrojos de 320 x 240 píxeles¹. - Disfrute del modo SuperResolution, con una resolución y unos píxeles 4 veces mayores que en el modo estándar (hasta 307.200 píxeles). - El autofocus LaserSharp®, gracias a la precisión de la tecnología láser, le permite centrarse en su objetivo con la máxima exactitud para obtener la imagen y las mediciones de temperatura que necesita. - Medidor láser de distancia integrado: calcula la distancia hasta el objetivo señalado, hasta 100 m, y muestra la distancia en la imagen. - Realice rápidos y sencillos análisis sobre el terreno con la tecnología IR-Fusion® y las avanzadas funciones de la pantalla táctil: ·Ajuste continuo de nivel y escala ·Modo de filtro para mejorar la sensibilidad térmica - Las opciones de edición posteriores a la captura incluyen: ·Emisividad ·Temperatura del fondo ·Transmisividad ·Paletas ·Alarmas de color ·IR-Fusion ·Activación/desactivación de marcadores - Conéctese a la mayor red de instrumentos inalámbricos de medida con Fluke Connect® (no disponible en todas las zonas). - Mediciones de temperatura de hasta 850°C - Diseño ligero y ergonómico con correas para cuello y muñeca, perfectas para un uso cotidiano. - Lentes opcionales de gran angular y teleobjetivo intercambiables sobre el terreno. ¹En comparación con cámaras infrarrojas portátiles con una resolución de sensor de 320x240, con fecha de martes, 14 de octubre de 2014.
