# Medidor láser de distancia 414D

- Propiedad del archivo: CONSTRUNARIO
- Formato: FIEBDC-3/2012
- Programa: Construnario Versión 3.30
- Fecha de los precios: 06/10/2015
- Divisa: EUR

**Fluke 414D** u Medidor láser de distancia 414D
- La tecnología láser más avanzada para la medición de distancias. - Funcionamiento sencillo con un solo botón, para medir de forma instantánea la distancia entre dos objetos. - Medición instantánea de hasta 50 m (165 pies) con una precisión de 2 mm (0,08 pulg.) - Láser de alto brillo para apuntar fácilmente, incluso en largas distancias. - Cálculo rápido del área (metros/pies cuadrados) y del volumen. - Sencilla función de suma y resta. - La función Pitágoras permite realizar una medición indirecta de la altura a través de otras dos mediciones. - Almacena hasta cinco resultados de medición. - Autonomía de la batería para realizar 3.000 mediciones, con función de apagado automático. - Pantalla de dos líneas con retención de los valores en pantalla (hasta que se presione el siguiente botón). - Bolsa de transporte con fijación para el cinturón. - Alimentación mediante dos pilas AAA.
