# Medidor láser de distancia 424D

- Propiedad del archivo: CONSTRUNARIO
- Formato: FIEBDC-3/2012
- Programa: Construnario Versión 3.30
- Fecha de los precios: 06/10/2015
- Divisa: EUR

**Fluke 424D** u Medidor láser de distancia 424D
- Hasta 100 m (330 pies). - Más precisión: +/-1 mm (0,04 pulg.) - La pantalla de 4 líneas le muestra aún más datos de un solo vistazo. - El sensor de inclinación le ayuda a tomar mediciones de seguimiento de la altura, niveles y mediciones horizontales indirectas en los casos en que la línea visual esté bloqueada por un obstáculo. - Función de ángulo de esquina para determinar el ángulo de una esquina. - La brújula proporciona un “rumbo” para la medición de distancias. - Almacena 20 pantallas completas, para una rápida recuperación. - Retroiluminación. - El montaje en trípode le permite medir largas distancias. - Función completa de cálculo de Pitágoras para mediciones de altura. - Respuesta sonora al pulsar las teclas. - Características de replanteo para marcar las longitudes definidas, como en la construcción de bastidores de madera. - Corrección automática de extremo: al medir desde un borde o una esquina, un sensor integrado detecta la posición de esta escuadra y cambia automáticamente el punto de referencia. - Función de mínimo/máximo - Protección ambiental mejorada: clasificación IP54 y resistencia frente a polvo y salpicaduras de agua. - Autonomía mejorada de la batería para realizar 5.000 mediciones, con característica de apagado automático.
