# AirMeter™ 975

- Propiedad del archivo: CONSTRUNARIO
- Formato: FIEBDC-3/2012
- Programa: Construnario Versión 3.30
- Fecha de los precios: 06/10/2015
- Divisa: EUR

**Fluke 975** u AirMeter™ 975
El Fluke 975 ofrece a los técnicos de instalaciones y sistemas de calefacción, ventilación y aire acondicionado una funcionalidad incomparable que les ayudará a trabajar de forma más rápida y precisa, además de la facilidad de uso y durabilidad que el usuario espera de un instrumento Fluke. - Mide, registra y visualiza de forma simultánea los valores de temperatura, humedad, CO2 y CO en su nítida pantalla LCD con retroiluminación. - Caudal y velocidad del aire con un solo botón y sonda disponible. - Temperatura de bulbo húmedo y de punto de rocío. - Cálculo del porcentaje de aire exterior. - Función de calibración en campo de CO2 y CO. - Función de autocomprobación al encenderse. - Retroiluminación automática. - Compensación automática ante cambios de presión barométrica. - Valores mínimo, máximo y promedio de todos los parámetros medidos y calculados. - Interfaz de usuario en varios idiomas. - Unidades métricas y estándar. - Alarmas visuales y acústicas para umbrales. - Gran capacidad de registro de datos, tanto de forma continua como discontinua, que pueden descargarse a un PC gracias a la interfaz USB. - Bloqueo del teclado por seguridad. - Software FlukeView Forms® incluido.
