# Medidor de aire Fluke 922

- Propiedad del archivo: CONSTRUNARIO
- Formato: FIEBDC-3/2012
- Programa: Construnario Versión 3.30
- Fecha de los precios: 06/10/2015
- Divisa: EUR

**Fluke 922** u Medidor de aire Fluke 922
El modelo Fluke 922 se ha diseñado específicamente para sus necesidades. Su rendimiento y robustez superiores, así como su facilidad de uso hacen que el Fluke 922 sea inigualable. Dispone de una pantalla nítida y brillante, una funda resistente y una correa que le permitirá transportar el Fluke 922 a cualquier entorno de trabajo. Gracias a la codificación de colores de los tubos de goma, podrá saber rápidamente el origen de los datos de lectura. Su interfaz de usuario sencilla e intuitiva le permite medir la presión, la velocidad o el caudal de aire con sólo pulsar un botón. El Fluke 922 le permite analizar el caudal de aire de forma sencilla. - Este potente instrumento muestra las lecturas de la presión diferencial y estática, además de la velocidad y el flujo del aire. - La codificación de colores de los tubos de goma le ayuda a interpretar de forma cómoda y rápida las lecturas de presión. - Fácil de utilizar sin sacrificar prestaciones. - Brillante pantalla retroiluminada para una visualización óptima en todos los entornos de trabajo. - Tamaño y forma del conducto definida por el usuario para una máxima precisión en la medida de caudal de aire. - Resolución de hasta 0,1 mm H2O. - Capacidad de almacenamiento de 99 puntos. - Funciones de retención de datos en pantalla y registro de valores máximos, mínimos y promedio para el análisis sencillo de los datos. - Apagado automático para alargar la vida de servicio de la batería.
