# Kit Fluke 922

- Propiedad del archivo: CONSTRUNARIO
- Formato: FIEBDC-3/2012
- Programa: Construnario Versión 3.30
- Fecha de los precios: 06/10/2015
- Divisa: EUR

**Fluke 922_Kit** u Kit Fluke 922
Incluye: - Medidor de aire Fluke 922. - Tubo de Pitot de 12 pulgadas. - 2 tubos de goma. - Correa con imán TPAK. - Correa TPAK, 9 pulgadas. - Pestaña de enganche TPAK. - 4 pilas AA 1,5 V alcalinas. - Manual del usuario. - Maletín rígido de transporte.
