# Medidor de humedad relativa y temperatura 971

- Propiedad del archivo: CONSTRUNARIO
- Formato: FIEBDC-3/2012
- Programa: Construnario Versión 3.30
- Fecha de los precios: 06/10/2015
- Divisa: EUR

**Fluke 971** u Medidor de humedad relativa y temperatura 971
- Doble pantalla con retroiluminación para humedad y temperatura. - Mide las temperaturas de punto de rocío y bulbo húmedo. - Capacidad de almacenamiento de 99 registros. - Diseño ergonómico con pinza para el cinturón y funda protectora. - Sensor de capacitancia de respuesta rápida con cubierta protectora. - Compacto y ligero (188 g/6,6 oz). - Rango de temperaturas de -20 °C a 60 °C (-4 °F a 140 °F). - Humedad relativa del 5% al 95%. - Retención de datos en pantalla y registro de valores mínimos, máximos y promedio. - Indicador de batería baja.
