# Osciloscopio portatil Fluke-190-504

- Propiedad del archivo: CONSTRUNARIO
- Formato: FIEBDC-3/2012
- Programa: Construnario Versión 3.30
- Fecha de los precios: 06/10/2015
- Divisa: EUR

**Fluke-190-504** u Osciloscopio portatil Fluke-190-504
- ScopeMeter a color, 500 MHz, 4 canales más entrada DMM/Ext.
