# Osciloscopio portatil Fluke-190-502

- Propiedad del archivo: CONSTRUNARIO
- Formato: FIEBDC-3/2012
- Programa: Construnario Versión 3.30
- Fecha de los precios: 06/10/2015
- Divisa: EUR

**Fluke-190-502** u Osciloscopio portatil Fluke-190-502
- ScopeMeter de color de 500 MHz y 2 canales, con el kit SCC-290 incluido.
