# Osciloscopio portatil Fluke-190-102/S

- Propiedad del archivo: CONSTRUNARIO
- Formato: FIEBDC-3/2012
- Programa: Construnario Versión 3.30
- Fecha de los precios: 06/10/2015
- Divisa: EUR

**Fluke-190-102_S** u Osciloscopio portatil Fluke-190-102/S
- ScopeMeter de color de 100 MHz y 2 canales más entrada externa de multímetro digital, con el kit SCC-290 incluido.
