# Osciloscopio portatil Fluke-190-104

- Propiedad del archivo: CONSTRUNARIO
- Formato: FIEBDC-3/2012
- Programa: Construnario Versión 3.30
- Fecha de los precios: 06/10/2015
- Divisa: EUR

**Fluke-190-104** u Osciloscopio portatil Fluke-190-104
- Color ScopeMeter, 100 MHz, 4 canales más DMM/Ext.input.
