# ScopeMeter industrial (20 MHz) Fluke 123

- Propiedad del archivo: CONSTRUNARIO
- Formato: FIEBDC-3/2012
- Programa: Construnario Versión 3.30
- Fecha de los precios: 07/10/2015
- Divisa: EUR

**Fluke 123** u ScopeMeter industrial (20 MHz) Fluke 123
- Osciloscopio digital de dos canales de 40 MHz ó 20 MHz. - 2 multímetros digitales de verdadero valor eficaz y 5.000 cuentas. - Mediciones automáticas. - TrendPlot™: registrador de dos canales. - La sencillez de disparo Connect-and-View™ para un funcionamiento "manos libres". - Cables de prueba apantallados para los modos de osciloscopio, medidas de resistencia y continuidad. - Con los instrumentos Fluke 124 y 125 se incluye una sonda de tensión 10:1 para medidas de alta frecuencia. - Duración de las baterías: hasta 7 horas. - Clasificación de seguridad CAT III 600 V. - Interfaz aislada ópticamente para conexión al PC. - Equipo compacto y muy robusto.
