# Pinza amperimétrica para medida de calidad eléctrica 345

- Propiedad del archivo: CONSTRUNARIO
- Formato: FIEBDC-3/2012
- Programa: Construnario Versión 3.30
- Fecha de los precios: 07/10/2015
- Divisa: EUR

**Fluke 345** u Pinza amperimétrica para medida de calidad eléctrica 345
- Corriente CA/CC: mida con la pinza amperimétrica una corriente de CA de hasta 1400 A rms y una corriente de CC de hasta 2000 A sin interrumpir el circuito. - Máxima categoría de seguridad: la clasificación del analizador de calidad eléctrica como 600 V CAT IV capacita al equipo para su uso en la acometida de servicio. - Preciso en entornos ruidosos: la pinza amperimétrica es capaz de trabajar incluso con formas de onda distorsionadas presentes en ambientes con cargas electrónicas gracias a su filtro paso bajo. - Registro de datos: identifique problemas intermitentes a través del registro de cualquier parámetro de calidad eléctrica, incluidos armónicos, durante minutos o meses. - Comprobación de baterías: medida directa del rizado CC (%) en sistemas de corriente CC y baterías. - Resuelva problemas causados por armónicos: registre armónicos de forma digital y analice su tendencia a través de gráficas. - Corriente de arranque: capture y analice disparos inesperados, desde 3 segundos a 300 segundos. - Fácil de usar: confirme de forma sencilla la configuración del equipo gracias a su pantalla en color retroiluminada de gran tamaño, la cual permite una perfecta visualización de formas de onda y gráficos de tendencias. - Calidad eléctrica trifásica: función integrada para cargas equilibradas. - Visualización de gráficos y generación de informes: utilice el analizador de calidad con el software PowerLog incluido.
