# Analizador monofásico de calidad eléctrica 43B

- Propiedad del archivo: CONSTRUNARIO
- Formato: FIEBDC-3/2012
- Programa: Construnario Versión 3.30
- Fecha de los precios: 07/10/2015
- Divisa: EUR

**Fluke 43B** u Analizador monofásico de calidad eléctrica 43B
- Calcula la potencia trifásica en cargas equilibradas a partir de una medición monofásica. - Mide los armónicos de potencia y captura fluctuaciones de tensión, transitorios y corrientes de entrada. - Las funciones de supervisión ayudan a realizar seguimientos de problemas intermitentes y del rendimiento del sistema eléctrico. - Los menús utilizan terminología eléctrica común. - Se puede cambiar entre los modos de calidad de alimentación más utilizados con sólo pulsar una tecla. - Registra dos parámetros seleccionables durante un período de hasta 16 días 20 memorias de mediciones para guardar y recuperar pantallas y datos con lecturas del cursor. - El software de FlukeView puede registrar armónicos y otras lecturas a lo largo del tiempo. - El software de FlukeView proporciona un perfil completo de los armónicos hasta el 51º. - Mide la resistencia, la caída de tensión de diodos, la continuidad y la capacitancia. - Batería de NIMH que aumenta el tiempo de funcionamiento a 6,5 horas. - Paquete completo con sondas de tensión y pinza amperimétrica de 400 A, software FlukeView y cable de comunicación aislado ópticamente.
