# Registrador de calidad eléctrica para tensión monofásica VR1710

- Propiedad del archivo: CONSTRUNARIO
- Formato: FIEBDC-3/2012
- Programa: Construnario Versión 3.30
- Fecha de los precios: 07/10/2015
- Divisa: EUR

**Fluke VR1710** u Registrador de calidad eléctrica para tensión monofásica VR1710
- Registro fácil y rápido de tendencias y fluctuaciones de tensión y calidad eléctrica: para llegar de forma sencilla a la raíz de los problemas asociados a una tensión monofásica deficiente. - Manejo extremadamente sencillo: conecte el equipo directamente a la toma de corriente de la red de suministro y capture los datos. - Registro continuo y sin interrupciones de todos los valores: para ahorrar tiempo en sus comprobaciones mediante la visión integral que ofrece este instrumento, capaz de registrar tanto tensión como eventos. - Claro resumen gráfico de datos y rápida visión de los parámetros clave de calidad eléctrica: para eliminar las dudas sobre el diagnóstico de problemas de calidad de la tensión. - Valores RMS mínimos, máximos y promedio (1/4 de ciclo) con indicación de tiempo: para consultar de un vistazo todo lo que ha ocurrido y cuándo. - Visualización real de transitorios (>100 µs) con indicación de tiempo: para identificar rápidamente problemas de calidad eléctrica con el software gráfico incluido. - Registro del parpadeo o “Flicker” de acuerdo a EN 61000-4-15, valores de distorsión armónica total (THD)y de armónicos individuales con registros de tendencia: para determinar con facilidad si el problema está asociado al suministro eléctrico o a los equipos. - Análisis estadístico de eventos de tensión monofásica: reduce el tiempo de análisis realizando un seguimiento de las cantidades y magnitudes de los eventos. - Incluye el software PowerLog que permite una rápida descarga de los datos, su análisis y la generación automática de informes - Ahorre tiempo mediante la creación automática de informes de calidad eléctrica con plantillas preestablecidas.
