# Analizador trifásico de la energía y calidad eléctrica Fluke 437 II

- Propiedad del archivo: CONSTRUNARIO
- Formato: FIEBDC-3/2012
- Programa: Construnario Versión 3.30
- Fecha de los precios: 07/10/2015
- Divisa: EUR

**Fluke 437 II** u Analizador trifásico de la energía y calidad eléctrica Fluke 437 II
- Medición de 400 Hz: al aumentar la frecuencia a 400 Hz, los transformadores y los motores pueden ser más pequeños y más livianos que los de 50 o 60 Hz, lo cual es una ventaja para las aeronaves, los submarinos, las naves espaciales, así como para otros equipos militares y herramientas de mano. El modelo 437 II captura mediciones de calidad de la energía en este tipo de sistemas militares y aeronáuticos. - Eficiencia de inversores de potencia: permite medir simultáneamente la potencia de salida CA y la potencia de entrada CC para sistemas electrónicos de potencia usando la pinza CC opcional. - Captura de datos PowerWave: captura rápidamente datos RMS, muestra medios ciclos y formas de onda para caracterizar las dinámicas de los sistemas eléctricos (arranques de generadores, conmutación de SAI, etc.). - Calculadora de pérdida de energía: las mediciones clásicas de potencia activa y reactiva, desequilibrios y armónicos se cuantifican para poner de manifiesto el coste fiscal de las pérdidas de energía. - Resolución de problemas en tiempo real: analice las tendencias utilizando cursores y la función zoom. - La clasificación de seguridad más alta de la industria: clasificación de CAT IV a 600 V y CAT III a 1000 V para su uso en la entrada de servicio. - Permite medir las tres fases y el neutro: con cuatro puntas de prueba de corriente flexibles incluidas y un mejorado diseño delgado para adaptarse a los lugares más estrechos. - Tendencia automática: todas las mediciones se registran siempre automáticamente, sin necesidad de configuración alguna. - Monitor del sistema: diez parámetros de calidad de potencia en una sola pantalla, de acuerdo con la norma de calidad de potencia eléctrica EN50160. - Función de registrador: configurado para cualquier condición de prueba con memoria de hasta 600 parámetros a intervalos definidos por el usuario. - Visualización de gráficos y generación de informes: con el software de análisis incluido. - Vida útil de la pila: siete horas de tiempo de funcionamiento por carga en un pack de baterías de ión litio.
