# Registrador trifásico de consumo eléctrico 1730

- Propiedad del archivo: CONSTRUNARIO
- Formato: FIEBDC-3/2012
- Programa: Construnario Versión 3.30
- Fecha de los precios: 07/10/2015
- Divisa: EUR

**1730_EU** u Registrador trifásico de consumo eléctrico 1730
- Mediciones clave: la tensión, la corriente, la potencia, el factor de potencia y los valores asociados le permiten optimizar e implementar sus estrategias de ahorro de energía. - Pantalla táctil brillante a color: realice prácticos análisis en terreno y verificaciones de datos con una visualización gráfica completa. - Registros integrales: se pueden almacenar más de 20 sesiones de registro distintas en el instrumento. De hecho, todos los valores medidos se registran automáticamente y se pueden revisar durante el registro y antes de la descarga para un análisis en movimiento. - Interfaz de usuario optimizada: capture los datos correctos cada vez con una configuración rápida, guiada y gráfica, y reduzca la incertidumbre con respecto a sus conexiones con la función de verificación inteligente. - Configuración completa "en terreno" a través del panel frontal: sin necesidad de volver al taller para descargar y configurar o llevar una computadora al panel eléctrico. - Potencia de amplio rango:alimente con energía el instrumento directamente desde el circuito medido, lo que elimina la necesidad de encontrar un tomacorriente mientras permite que el instrumento quede seguramente protegido dentro de los paneles eléctricos. - Dos puertos USB: uno para conexión de PC y otro para una descarga rápida y sencilla a las unidades USB en miniatura u otros dispositivos USB. - Tamaño compacto: diseñado para ajustarse en espacios y paneles estrechos. La clasificación de seguridad más alta de la industria:clasificación 600 V CAT IV/1000 V CAT III para uso en la entrada de servicio y en los sistemas posteriores. - Accesorios de medición optimizados: el cable de tensión plano y las sondas de corriente flexibles y delgadas aseguran una instalación sencilla incluso en espacios estrechos. - Vida útil de la pila:tiempo de operación de cuatro horas (tiempo de respaldo) por carga con pila de iones de litio. - Seguridad: protegemos sus mejores activos contra el robo con un candado Kensington resistente y duradero. - Software de aplicación de análisis de la energía:descargue y analice una instantánea de su potencial de ahorros de energía con nuestros informes automatizados.
