# Registrador 1735

- Propiedad del archivo: CONSTRUNARIO
- Formato: FIEBDC-3/2012
- Programa: Construnario Versión 3.30
- Fecha de los precios: 07/10/2015
- Divisa: EUR

**Fluke 1735** u Registrador 1735
- Registro de la energía eléctrica y de los parámetros correspondientes de hasta 45 días. - Supervisión de la demanda máxima de potencia a lo largo de periodos medios definidos por el usuario. - Comprobaciones de consumo de energía para evidenciar las ventajas aportadas por las mejoras realizadas. - Medida de la distorsión de armónicos producidos por cargas electrónicas. - Mejora de la fiabilidad gracias a la captura de fluctuaciones de tensión debidas a la conexión y desconexión de una gran carga. - Fácil confirmación de la configuración del instrumento mediante la visualización en color de las formas de onda y tendencia. - Medida de las tres fases y el neutro gracias a las cuatro sondas flexibles incluidas. - Visualización de gráficos y generación de informes gracias al software PowerLog. - Diseño robusto y compacto, con maletín IP65, categoría CAT III 600 V y garantía de dos años.
