# Registrador trifásico de calidad eléctrica 1750

- Propiedad del archivo: CONSTRUNARIO
- Formato: FIEBDC-3/2012
- Programa: Construnario Versión 3.30
- Fecha de los precios: 07/10/2015
- Divisa: EUR

**Fluke 1750** u Registrador trifásico de calidad eléctrica 1750
- Calidad eléctrica que cumple con las normativas: todas las medidas cumplen con las normativas IEC61000-4-30 para la correcta evaluación de todos los valores medidos, como tensión, corriente, energía, armónicos, parpadeo "flicker", etc. - Configuración rápida y fiable: la ARCHOS 43 Internet Tablet inalámbrica ofrece una ventana en la que muestra lo que el instrumento está registrado incluso en áreas de difícil medida - Configuración sin umbrales: aplique umbrales después de recopilar los datos con el software Fluke Power Analyze, de este modo no tendrá que preocuparse por la pérdida de información debida a configuraciones incorrectas. - Captura todo: el disparo por corriente y los canales cruzados permiten la captura de todas las medidas, en todos los canales y en todo momento. - Software intuitivo para PC: fácil análisis de datos y generación de informes con la función de informes automatizada que cumple con la normativa EN50160. - Plug and play: configuración rápida con sondas de corriente de identificación automática y conexiones de tensión con cables individuales. - No es necesario volver a reconectar los cables: cambie canales internamente con la PDA inalámbrica o el PC cuando las conexiones no sean correctas. - Mida todos los parámetros: tensión y corriente en las tres fases, el neutro y tierra. - Captura de transitorios de hasta 5 MHz, 8000 Vpico: obtenga una imagen detallada incluso de los eventos de más corta duración. - Recuperación rápida de datos: con la tarjeta de memoria SD incluida o por medio de la conexión Ethernet 100BaseT de alta velocidad. La tarjeta SD incluye la descarga automática en SD cuando no se realiza ninguna otra conexión con el instrumento.
