# Analizador de calidad eléctrica Topas con 8 canales de entrada (4 x corriente/4 x tensión o 8 x tensión) 1760 Basic

- Propiedad del archivo: CONSTRUNARIO
- Formato: FIEBDC-3/2012
- Programa: Construnario Versión 3.30
- Fecha de los precios: 09/11/2017
- Divisa: EUR

**Fluke1760Basic** u Analizador de calidad eléctrica Topas con 8 canales de entrada (4 x corriente/4 x tensión o 8 x tensión) 1760 Basic
- Conforme a la clase A: realice pruebas conforme a la exigente norma internacional IEC 61000-4-30 Clase A. - Sincronización con hora GPS: relaciona con precisión los datos con los eventos o conjuntos de datos de otros instrumentos. - Umbrales y factores de escala flexibles y completamente configurables: permite al usuario analizar problemas específicos definiendo los criterios detallados para la detección y el registro de perturbaciones. - Alimentación ininterrumpida (40 minutos): nunca se pierden eventos importantes, incluso registra el comienzo y fin de las interrupciones y cortes de tensión Captura de forma de onda, 10 MHz y 6000 kV: Obtenga una imagen detallada incluso de los eventos de muy corta duración. - Memoria de datos de 2 GB: permite almacenar información detallada y de forma simultánea de numerosos parámetros eléctricos durante largos períodos de tiempo. - Incluye un software completo: permite visualizar diagramas de tendencias para el análisis de las causas de los problemas de calidad, así como realizar resúmenes estadísticos, generar informes y monitorizar en tiempo real los datos obtenidos en el modo en línea. - Plug and play: permite una configuración rápida gracias a la detección automática de sensores; además, los sensores son alimentados por el instrumento, eliminando así la necesidad de baterías. - Diseño robusto para su uso en campo: su carcasa aislante y diseño totalmente electrónico, sin componentes mecánicos permiten realizar comprobaciones fiables bajo cualquier condición.
