# Analizador de calidad eléctrica de alta precisión Fluke Norma 4000

- Propiedad del archivo: CONSTRUNARIO
- Formato: FIEBDC-3/2012
- Programa: Construnario Versión 3.30
- Fecha de los precios: 07/10/2015
- Divisa: EUR

**Fluke Norma 4000** u Analizador de calidad eléctrica de alta precisión Fluke Norma 4000
Fluke Norma 4000: idóneo para las pruebas de campo, el analizador trifásico de calidad eléctrica Norma 4000 de Fluke resulta fácil de usar y además ofrece una incomparable relación calidad-precio. Entre sus características se incluyen: 1 a 3 fases de potencia, pantalla en color de 5,7”/144 mm, análisis de armónicos, modo osciloscopio, visualización diagrama de vectores, función de registrador, software para PC NormaView de Fluke y memoria RAM de 4 MB ampliable. Sencilla interfaz de usuario que garantiza un manejo fácil e intuitivo - Diseño modular único, configurable por el usuario. - Adquisición simultánea en paralelo de datos de todas las fases. - Medida de armónicos de tensión, corriente y potencia hasta el armónico 40º. - Incluye análisis de FFT, visualización de diagrama de fasores, función de registrador y modo de osciloscopio digital (DSO). - Tiempo medio seleccionable por el usuario: de 15 ms a 3600 s. - Memoria integrada ampliable para el almacenamiento de valores medidos.
