# Analizador de calidad eléctrica de alta precisión Fluke Norma 5000

- Propiedad del archivo: CONSTRUNARIO
- Formato: FIEBDC-3/2012
- Programa: Construnario Versión 3.30
- Fecha de los precios: 07/10/2015
- Divisa: EUR

**Fluke Norma 5000** u Analizador de calidad eléctrica de alta precisión Fluke Norma 5000
Fluke Norma 5000: El analizador de seis fases de calidad eléctrica Norma 5000 de Fluke, que proporciona el mayor ancho de banda del mercado, es la herramienta de prueba y análisis ideal para el desarrollo de convertidores de frecuencia y equipos de iluminación. Entre sus características se incluyen: 3 a 6 fases de potencia e impresora interna opcional. Sencilla interfaz de usuario que garantiza un manejo fácil e intuitivo - Diseño modular único, configurable por el usuario. - Adquisición simultánea en paralelo de datos de todas las fases. - Medida de armónicos de tensión, corriente y potencia hasta el armónico 40º. - Incluye análisis de FFT, visualización de diagrama de fasores, función de registrador y modo de osciloscopio digital (DSO). - Tiempo medio seleccionable por el usuario: de 15 ms a 3600 s. - Memoria integrada ampliable para el almacenamiento de valores medidos.
