# Calibradores de procesos documentadores Fluke 754

- Propiedad del archivo: CONSTRUNARIO
- Formato: FIEBDC-3/2012
- Programa: Construnario Versión 3.30
- Fecha de los precios: 07/10/2015
- Divisa: EUR

**Fluke 754** u Calibradores de procesos documentadores Fluke 754
- Medición de voltios, mA, RTD, termopares, frecuencia y ohmios para realizar pruebas de sensores, transmisores y otros instrumentos - Generación y simulación de voltios, mA, termopares, RTD, frecuencia, ohmios y presión para calibrar los transmisores - Alimentación de los transmisores mediante una fuente de alimentación de bucle durante las pruebas con mediciones de mA simultáneas Mide/genera presión utilizando cualquiera de los 29 módulos de presión Fluke 700Pxx - Crea y ejecuta procedimientos de detección automáticos para cumplir programas o normas de calidad. Registra y documenta resultados - Almacena hasta los procedimientos y resultados de calibración descargados en toda una semana. - Utiliza muchas características como incremento automático, unidades personalizadas, valores introducidos por el usuario durante la comprobación, comprobación de reguladores de uno y dos puntos, dispositivos de relación cuadrática, retardo de medición programable, etc. - Fácil de usar - Garantía de tres años - Pantalla doble blanca brillante. Lee simultáneamente los parámetros de generación y medición. - Interfaz multilingüe - Batería de Li-ion recargable de hasta 10 horas de uso ininterrumpido. Incluye indicador de carga de batería. - Soporta transmisores RTD de impulso rápido y PLC, con impulsos de tan sólo 1ms. - Envío con software de demostración DPC/Track. - Compatible con muchos paquetes de software de gestión de mantenimiento. Funciones HART - El 754 está diseñado para realizar casi todas las tareas diarias que ahora realiza con un comunicador independiente. De hecho, ofrece las funciones de comunicación del comunicador HART 375. - No necesita caja externa ni instrumentos complementarios para la calibración y mantenimiento diario de instrumentos HART. - Ofrece una comunicación rápida con instrumentos HART. - Es compatible con los modelos de transmisores HART conocidos, con más compatibilidad con instrucciones específicas que cualquier otro calibrador de campo HART. - Funciona con varias configuraciones principales, modalidad de ráfagas y multipunto. - Fácil de actualizar, añadiendo instrumentos adicionales y nuevas versiones de HART. - Hace preguntas para determinar el tipo de dispositivo, fabricante, modelo e identificador. - Vuelve a configurar la aplicación del sensor de los transmisores de temperatura de sensores dobles. - Lee la función PV de HART y la salida digital de un transmisor inteligente mientras mide una salida de mA analógica. - Lee y escribe funciones de configuración HART para realizar ajustes sobre el terreno de puntos de intervalo de PV, amortiguación y otros ajustes de configuración de nivel superior. - Vuelve a etiquetar los transmisores inteligentes leyendo y escribiendo a los campos de etiqueta HART.
