# Calibrador documentador de procesos Fluke 753

- Propiedad del archivo: CONSTRUNARIO
- Formato: FIEBDC-3/2012
- Programa: Construnario Versión 3.30
- Fecha de los precios: 08/10/2015
- Divisa: EUR

**Fluke 753** u Calibrador documentador de procesos Fluke 753
- Medición de voltios, mA, RTD, termopares, frecuencia y ohmios para realizar pruebas de sensores, transmisores y otros instrumentos - Generación y simulación de voltios, mA, termopares, RTD, frecuencia, ohmios y presión para calibrar los transmisores - Alimentación de los transmisores mediante una fuente de alimentación de bucle durante las pruebas con mediciones de mA simultáneas - Mide/genera presión utilizando cualquiera de los 29 módulos de presión Fluke 700Pxx - Crea y ejecuta procedimientos de detección automáticos para cumplir programas o normas de calidad. Registra y documenta resultados - Almacena hasta los procedimientos y resultados de calibración descargados en toda una semana. - Utiliza muchas características como incremento automático, unidades personalizadas, valores introducidos por el usuario durante la comprobación, comprobación de reguladores de uno y dos puntos, dispositivos de relación cuadrática, retardo de medición programable, etc. - Fácil de usar - Garantía de tres años - Pantalla doble blanca brillante. Lee simultáneamente los parámetros de generación y medición. - Interfaz multilingüe - Batería de Li-Ion recargable de hasta 10 horas de uso ininterrumpido. Incluye un medidor de gas. - Soporta transmisores RTD de impulso rápido y PLC, con impulsos de tan sólo 1ms. - Envío con software de demostración DPC/Track. - Compatible con muchos paquetes de software de gestión de mantenimiento excepto el intérprete DD, que puede leer librerías de instrucciones.
