# Calibradores de procesos multifunción Fluke 726

- Propiedad del archivo: CONSTRUNARIO
- Formato: FIEBDC-3/2012
- Programa: Construnario Versión 3.30
- Fecha de los precios: 07/10/2015
- Divisa: EUR

**Fluke 726** u Calibradores de procesos multifunción Fluke 726
- Mayor precisión de medida y generación: precisión del 0,01%. - Dos canales independientes; miden, generan y detectan señales de forma simultánea - Mide voltios, mA, RTD, termopares, frecuencia y resistencia para comprobar sensores y transmisores - Genera/simula voltios, mA, termopares, RTD, frecuencia y presión para calibrar transmisores. - Mide o genera presión* utilizando cualquiera de los 29 módulos de presión Fluke 700Pxx. - Genera mA con medida de presión simultánea para realizar pruebas de I/P y válvulas. - La prueba simultánea de presión y corriente permite capturar los valores de configuración, restablecimiento y banda inactiva de un conmutador. - Capacidad de memoria para hasta 8 resultados de calibración; recupera los datos de calibración almacenados durante las comprobaciones para su análisis posterior - Cálculo de error del transmisor, interpreta los resultados de la calibración sin calculadora. - Efectúa rápidas comprobaciones de linealidad con las funciones incremento y rampa automáticas. - Puede alimentar a 24 Vdc los transmisores mientras mide simultáneamente su salida en mA. - Almacena las configuraciones de prueba más usuales para poder activarlas en futuras calibraciones. - Totalizador de frecuencia y modo de generación de tren de pulsos de frecuencia para comprobación mejorada de caudalímetros. - El modo HART aplica 250 ohmios en calibraciones de corriente tanto en medida como en generación para instrumentos HART. - Las curvas RTD personalizadas añaden constantes de calibración para la realización de calibraciones a RTD homologadas en calibraciones de temperatura. - Nuevo diseño de protección de entradas de tensión para mejorar la fiabilidad 3 años de garantía.
