# Calibradores de procesos multifunción Fluke 725Ex

- Propiedad del archivo: CONSTRUNARIO
- Formato: FIEBDC-3/2012
- Programa: Construnario Versión 3.30
- Fecha de los precios: 07/10/2015
- Divisa: EUR

**Fluke 725Ex** u Calibradores de procesos multifunción Fluke 725Ex
El calibrador 725Ex de Fluke con seguridad intrínseca es una nueva y potente solución de calibración multifunción que ofrece: - Homologación ATEX II 1G EEx ia IIB 171 °C - Homologación I.S. Clase I, División 1 Grupos B-D, 171 °C - Medida de tensión CC, mA, RTD, termopares, frecuencia y ohmios - Generación o simulación de voltios CC, mA, RTD, termopares, frecuencia y ohmios - Capacidad para medir y generar de forma simultánea a dos canales para la calibración de transmisores - Transmisores con alimentación interna de lazo - Capacidad para almacenar las configuraciones de calibración más frecuentes para una utilización posterior - Medida de presión de hasta 3.000 psi/200 bares utilizando cualquiera de los 8 módulos de presión Fluke 700PEx con seguridad intrínseca - Prueba simultánea de presión y corriente para capturar los valores de configuración, restablecimiento y banda inactiva - Tamaño compacto y peso reducido - Manejo sencillo - Diseño resistente y fiable, pensado para ser utilizado en campo - La gama de módulos de presión se ha ampliado con 8 modelos que cumplen con la normativa ATEX para medir un amplio rango de presiones en zonas con riesgo de explosión.
