# Calibrador de temperatura 724

- Propiedad del archivo: CONSTRUNARIO
- Formato: FIEBDC-3/2012
- Programa: Construnario Versión 3.30
- Fecha de los precios: 09/10/2015
- Divisa: EUR

**Fluke 724** u Calibrador de temperatura 724
El nuevo Fluke 724 es un calibrador de temperatura potente y fácil de usar. Puede emplear las funciones de medición y generación para comprobar y calibrar prácticamente cualquier instrumento térmico. - La pantalla de visualización doble de fácil lectura permite ver simultáneamente los valores de entrada y de salida. - Mide RTD, termopares, ohmios y voltios para comprobar sensores y transmisores. - Genera/simula termopares, RTD, voltios y ohmios para calibrar transmisores. - Efectúa rápidas comprobaciones de linealidad en incrementos del 25% y del 100%. - Permite efectuar comprobaciones a distancia con las funciones auto step y auto ramp. - Puede alimentar los transmisores a 24 Vdc mientrás mide simultáneamente la salida en mA. - Permite guardar las configuraciones de comprobación utilizadas con mayor frecuencia para emplearlas posteriormente.
