# Calibrador de temperatura 714B

- Propiedad del archivo: CONSTRUNARIO
- Formato: FIEBDC-3/2012
- Programa: Construnario Versión 3.30
- Fecha de los precios: 09/10/2015
- Divisa: EUR

**FLK-714B** u Calibrador de temperatura 714B
- El calibrador 714B puede medir y simular (17) tipos diferentes de termopares y milivoltios. - Medición de señales de 4 a 20 mA mientras simultáneamente se suministra una señal de temperatura. - Dispositivo para colgar el instrumento incluido con todas las unidades. - Ajustes de fuente configurables de 0% y 100% para realizar comprobaciones rápidas de linealidad del 25%. - Rampa lineal y automática en incrementos de 25% de acuerdo con los ajustes de 0% y 100%. - Pantalla de doble lectura y con retroiluminación para una sencilla interpretación de las medidas. - Memoria de los ajustes al apagado para poder reiniciar las comprobaciones fácilmente. - Especificaciones a 1 y 2 años y certificado de calibración trazable.
