# Calibrador de presión Fluke 718EX 100G

- Propiedad del archivo: CONSTRUNARIO
- Formato: FIEBDC-3/2012
- Programa: Construnario Versión 3.30
- Fecha de los precios: 07/10/2015
- Divisa: EUR

**Fluke 718EX 100G** u Calibrador de presión Fluke 718EX 100G
El 718Ex de Fluke ofrece: - ATEX II 1G EEx ia IIC T4. - Bomba manual de presión/vacío incorporada, con válvula Vernier y de descarga - Rangos de 30, 100 y 300 PSI ya disponibles (2, 7 y 20 bar). - Medida de presión con una precisión de hasta 0,05 % a fondo de escala, utilizando su sensor interno de presión. - Medida de presión de hasta 200 bares utilizando cualquiera de los 8 módulos de presión 700PEx de seguridad intrínseca. - Amplia gama de unidades de medida de presión seleccionables. - Medida de corriente con precisión de 0,02% y resolución de 0,001 mA. - Medida simultanea de presión y corriente para facilitar la comprobación de instrumentos P/I o I/P. - Funciones de retención de datos en pantalla y registro de valores mínimos y máximos. - Tamaño compacto y peso reducido. - Manejo sencillo. - Diseño resistente y fiable para su utilización en campo.
