# Calibrador de presión Fluke 717 100G

- Propiedad del archivo: CONSTRUNARIO
- Formato: FIEBDC-3/2012
- Programa: Construnario Versión 3.30
- Fecha de los precios: 07/10/2015
- Divisa: EUR

**Fluke 717 100G** u Calibrador de presión Fluke 717 100G
- Medida de la presión a través de su sensor interno con precisión del 0.025% del rango · Conector 1/8 NPT · Compatible con gases y líquidos no corrosivos - Medidas de presión hasta 690 bar - Amplia gama de unidades de medida de presión externos seleccionables - Medida de corriente con precisión del 0,015% y resolución de 0,001 mA - Medida simultánea de presión y corriente para facilitar la comprobación de instrumentos p/I o I/p. - Alimentación eléctrica de lazo a 24 voltios - Funciones de cero, mín-máx, retención de valores en pantalla y dumping - Verificación de presostatos con captura de los puntos de SET y RESET y determinación de la banda muerta.
