# Calibrador de presión Fluke-721-3603

- Propiedad del archivo: CONSTRUNARIO
- Formato: FIEBDC-3/2012
- Programa: Construnario Versión 3.30
- Fecha de los precios: 07/10/2015
- Divisa: EUR

**Fluke-721-3603** u Calibrador de presión Fluke-721-3603
El 721 puede configurarse al seleccionar un sensor de presión baja de 16 PSI (1,1 bar) o 36 psi (2,48 bar) y, a continuación, agregar cualquiera de los 7 rangos de presión alta, incluyendo 100, 300, 500, 1000, 1500, 3000 o 5000 psi (6,9, 20, 24,5, 69, 103,4, 200, 345 bar). - Ideal para aplicaciones (de transferencia de custodia) de calibración de flujo de gas. - Dos sensores de presión aislados de acero inoxidable, con precisión de 0,025 %. - Entrada Pt100 RTD para mediciones de temperatura, (sonda opcional). - Mediciones de señales de 4 a 20 mA. - La alimentación eléctrica de lazo interna de 24 V puede alimentar un transmisor bajo prueba. - Mediciones de hasta 30 V de CC, comprobación de alimentación eléctrica de lazo de 24 V. - Amplio rango de medida de presión con conexión a módulos de externos de la serie 700 (29 rangos). - La gran pantalla gráfica retroiluminada puede mostrar hasta tres entradas simultáneamente. - Almacenamiento de cinco configuraciones de instrumentos para la recuperación y el uso.
