# Calibrador de manómetros de precisión, 15 PSIG

- Propiedad del archivo: CONSTRUNARIO
- Formato: FIEBDC-3/2012
- Programa: Construnario Versión 3.30
- Fecha de los precios: 07/10/2015
- Divisa: EUR

**Fluke-700G04** u Calibrador de manómetros de precisión, 15 PSIG
- Mediciones precisas de la presión desde ±10 pulg. de H2O/20 milibares a 10.000 psi/690 bares. - Mediciones de presión absoluta de 15, 30, 100, 300 psia. - Precisión hasta 0,05 % de fondo de escala. - Precisión del manómetro de referencia del 0,04% de lectura. - Diseño de fácil manejo y resistente para un rendimiento fiable. - CSA clase I, división 2 grupos de clasificación A-D. - Clasificación ATEX: II 3 G Ex nA IIB T6. - En combinación con los kits de bombas 700PTPK o 700HTPK, ofrece una completa solución de comprobación de la presión de hasta 600 psi (40 bares) con la bomba neumática PTP-1 y hasta 10.000 psi (690 bares) con la bomba hidráulica HTP-2. - Registre hasta 8.493 mediciones de presión en la memoria (requiere el software 700G/TRACK). - Tres años de garantía.
