# Calibrador de lazo de corriente de precisión Fluke 709H con funciones de comunicación HART y diagnóstico

- Propiedad del archivo: CONSTRUNARIO
- Formato: FIEBDC-3/2012
- Programa: Construnario Versión 3.30
- Fecha de los precios: 07/10/2015
- Divisa: EUR

**Fluke 709H** u Calibrador de lazo de corriente de precisión Fluke 709H con funciones de comunicación HART y diagnóstico
El calibrador Fluke 709H se ha diseñado con una interfaz pensada para el usuario y que cuenta con un botón giratorio de selección rápida. Esta herramienta reduce el tiempo necesario para medir, o generar, tensión o corriente y alimentar un lazo. La funda de protección se adapta fácilmente a la mano del técnico y la gran pantalla retroiluminada es fácil de leer, incluso en espacios oscuros y de reducido espacio. El 709H ofrece: - Precisión de primera categoría con un 0,01% de la lectura - Diseño compacto y resistente, funciona con 6 pilas AAA normales - Interfaz de usuario intuitiva con un botón giratorio de selección rápida para facilitar la configuración y el uso del dispositivo - Resistencia de 250 ? integrada y seleccionable para la función de comunicación HART - Alimentación de lazo de 24 V de CC con modo de medida de corriente en mA (-25 a 125%) - Resolución de 1 µA en los rangos de mA de corriente y 1 mV en rangos de tensión - Conexión sencilla de dos cables para todas las mediciones - Autoapagado para prolongar la vida útil de la batería (ajustable hasta 30 minutos) - Modos de escalón y de rampa variables en segundos - Selección de escala ajustable (0 a 20 mA o 4 a 20 mA) - Pruebas de válvulas (simulación de valores definidos de mA con teclas de %) Las funciones específicas de HART incluyen: - Rápida transferencia de los datos de calibración. El sistema formado por el 709H, software Track y el cable, documenta los parámetros de todos los transmisores HART de su planta en formato .csv o .txt. - Registro o grabación de datos de un transmisor en particular para solucionar problemas. La función de registro de datos ofrece intervalos de captura seleccionables entre 1 y 60 segundos y la capacidad de registro es de 9.800 lecturas o 99 sesiones individuales. Cada muestra de datos incluye la medición del 709H, las cuatro variables del proceso y las condiciones de estado normales. En el modo comunicador, el usuario podrá leer la información básica del dispositivo, realizar pruebas de diagnóstico y calibrar la mayoría de los transmisores HART activos. Hace tiempo, esto solo podía realizarse mediante un comunicador independiente, un calibrador multifunción de alta gama o un ordenador portátil con módem HART. Fluke 709H facilita que cualquier técnico pueda prestar servicio o soporte a todos los dispositivos HART.
