# Calibrador de lazo Fluke 705

- Propiedad del archivo: CONSTRUNARIO
- Formato: FIEBDC-3/2012
- Programa: Construnario Versión 3.30
- Fecha de los precios: 07/10/2015
- Divisa: EUR

**Fluke 705** u Calibrador de lazo Fluke 705
- mA y % simultáneamente - Precisión en mA del 0,02%. - Mide, genera, y simula. - Botón de pasos del 25% para comprobaciones de linealidad rápidas y fáciles. - “Span Check” para verificar rápidamente el cero y el final de escala. - Función seleccionable de rampa lenta, rampa rápida y escalones. - Alimentación interna de lazo de 24 voltios. - Modos de arranque predeterminado de 0-20 mA o 4-20 mA.
